# Tarima flotant de taules de fusta massissa de faig, de 22 mm, emboetades amb adhesiu i col·locades a trencajunts sobre làmina d'escuma de polietilè d'alta densitat de 3 mm d'espessor

- Propietat de l'arxiu: CYPE INGENIEROS, S.A.
- Format: FIEBDC-3/2002
- Divisa: EUR
- Costos indirectes: 3.00 %
- IVA: 21.00 %

## R Revestiments i extrasdossats

### RS Paviments

#### RSM De fusta

**RSM021** m² Tarima flotant de taules de fusta massissa de faig, de 22 mm, emboetades amb adhesiu i col·locades a trencajunts sobre làmina d'escuma de polietilè d'alta densitat de 3 mm d'espessor.
Subministrament i col·locació de tarima flotant formada per taules encadellades de fusta massissa de faig, de 22 mm de gruix, envernissada en fàbrica amb dues mans de vernís de dessecació ultraviolat i dues mans de terminació de vernís de poliuretà, a base de isocianat, acabat semimat, col·locades a trencajunts sobre làmina d'escuma de polietilè d'alta densitat de 3 mm d'espessor i encolades entre sí amb adhesiu tipus D3 (antihumitat). Inclús p/p de juntes, motllures tapajuntes, adhesiu i accessoris de muntatge per la tarima.
Inclou: Col·locació de la base de polietilè. Col·locació i retall de la primera filada per una cantonada de l'habitació. Col·locació i retall de les següents filades. Unió de les taules mitjançant encolat. Neteja de restes d'adhesiu que puguin vessar per les juntes. Col·locació i retall de l'última filada.
Criteri d'amidament de projecte: Superfície útil, mesura segons documentació gràfica de Projecte. No s'ha incrementat l'amidament per trencaments i retallades, ja que en la descomposició s'ha considerat un 5% més de peces.
Criteri de mesura d'obra: Es mesurarà la superfície realment executada segons especificacions de Projecte.

| Codi | Ut | Descripció | Rendiment | Preu | Import |
|---|---|---|---|---|---|
| mt16pnc020a | m² | Làmina d'escuma de polietilè d'alta densitat de 3 mm d'espessor; proporcionant una reducció del nivell global de pressió de soroll d'impactes de 16 dB. (material) | 1.100 | 0.42 | 0.46 |
| mt16aaa030 | m | Cinta autoadhesiva per closa de juntes. (material) | 0.440 | 0.30 | 0.13 |
| mt18mta020gb | m² | Tarima flotant en taules de fusta massissa de faig, de 22 mm d'espessor, envernissada en fàbrica amb dues mans de vernís de dessecació ultraviolat i dues mans de terminació de vernís de poliuretà, a base de isocianat, acabat semimat, segons UNE-EN 13810-1 i UNE-EN 14342, inclús p/p de motllures tapaboques i accessoris de muntatge. (material) | 1.020 | 58.12 | 59.28 |
| mt18mva070 | l | Adhesiu tipus D3 (antihumitat). (material) | 0.050 | 1.59 | 0.08 |
| op00cla010 |  | Clavadora pneumàtica. | 1.000 | 0.00 | 0.00 |
| op00cep010 |  | Garlopa. | 1.000 | 0.00 | 0.00 |
| op00tro010 |  | Serra de trepar. | 1.000 | 0.00 | 0.00 |
| mo025 | h | Oficial 1ª instal·lador de paviments de fusta. (mà d'obra) | 0.495 | 23.30 | 11.53 |
| mo063 | h | Ajudant instal·lador de paviments de fusta. (mà d'obra) | 0.495 | 20.68 | 10.24 |
| % | % | Costos directes complementaris | 2 % | 81.72 | 1.63 |
|  |  | Costos directes |  |  | 83.35 |
